# AUSSCHREIBEN.DE
Angebotsaufforderung (GAEB DA XML 3.2, DA83)
Projekt: ADE
Erstellt mit: GXML Toolbox V3.2 R20170508, ORCA a.de-Exporting (3.4.11.139), 15.07.2020

## 1 Rathscheck Schiefer und Dach-Systeme ZN der Wilhelm Werhahn

*Hinweis: Herstellerinformation*
Rathscheck Schiefer und Dach-Systeme ZN der Wilhelm Werhahn KG Neuss
St.-Barbara-Straße 3
D-56727 Mayen-Katzenberg
Telefon (0)2651 955-0
Fax (0)2651 955-100
info@rathscheck.de (mailto:info@rathscheck.de)
http://www.rathscheck.de (http://www.rathscheck.de/)

### Titel 01 Vorbemerkungen

*Hinweis: allgemeine Vorbemerkungen*
Nachfolgend möchten wir Ihnen zu unseren Muster-Leistungsverzeichnissen einige Erläuterungen / Hinweise an die Hand geben.

1. Die Muster-Leistungsverzeichnisse erheben grundsätzlich nicht den Anspruch auf Vollständigkeit. Die Leistungsverzeichnisse sind für jeden Einzelfall von dem Bauherren / Planer dahingehend zu überprüfen, ob sie für das Bauvorhaben einschlägig sind und den projektspezifischen Anforderungen genügen. D.h. die Leistungsverzeichnisse sind regelmäßig entsprechend anzupassen.

2. Wir empfehlen die Hinzuziehung von Fachplanern und spezialisierten Fachunternehmen, die eine ausreichende Erfahrung im Umgang mit unseren Produkten vorweisen können. Der richtige Umgang mit Naturbaustoffen setzt entsprechende Fachkenntnisse zwingend voraus.

3. Bei Planung und Ausführung sind grundsätzlich die anerkannten Regeln der Technik zu beachten. Dazu zählen u.a. nachstehende Regelwerke:

- Das Regelwerk des Deutschen Dachdeckerhandwerks (Zentralverband des Deutschen Dachdeckerhandwerks e.V.)
- DIN EN 12326-1 und -2
- Produktdatenblätter und Prüfzeugnisse
- Schiefer-Bibel (Rathscheck)

4. Darüber hinaus kann im Einzelfall bei Planung und Ausführung auch der Stand der Technik maßgeblich sein. Dies deshalb, weil das Unternehmen Rathscheck stets an der Weiterentwicklung und Innovation ihrer Produkte arbeitet.

Unter dem Stand der Technik ist im Allgemeinen ein fortgeschrittener, fortschrittlicher Entwicklungsstand zu verstehen, dessen Erprobung seine Eignung für die Praxis ergeben hat, der jedoch nicht zwingend bereits zu den anerkannten Regeln der Technik zählt.

Der Stand der Technik ergibt sich u.a. aus:
- Verlegerichtlinien
- Einbauanleitungen
- Schiefer-Bibel (Rathscheck)

Den beteiligten Fachleuten wird empfohlen, ihren Auftraggeber / Bauherren darüber aufzuklären, wenn abweichend von den anerkannten Regeln der Technik geplant und ausgeführt wird.

5. Im Fall einer öffentlichen Ausschreibung sind die Muster-Leistungsverzeichnisse entsprechend den Erfordernissen des Vergaberechts anzupassen.

### Titel 02 Gezogene Deckung genagelt

*Hinweis: Ergänzende Informationen & Downloads*
Wir bieten Ihnen kostenlose Downloads zu unserem
umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck_fassade&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck_fassade&url=https://www.rathscheck.de/service/downloads/pruefzeugnisse)

Schiefer-Texturen
Eine Übersicht der verschiedenen Schiefer-Texturen für unsere Deckarten. Alle Schiefer-Texturen als ZIP finden Sie unter: https://www.rathscheck.de/service/downloads/texturen (http://www.ausschreiben.de/online/usr/view.php?mode=link&tb=rathscheck_fassade&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck_fassade&url=https://www.rathscheck.de/home/inspiration-und-wissen/broschueren)

Kontakt & Beratung
Wenn Sie Fragen haben oder eine Beratung rund um das Thema Schiefer wünschen: Schreiben Sie uns gerne und wir helfen Ihnen gerne weiter. Zur Kontaktanfrage: https://www.rathscheck.de/service/kontakt-beratung (http://www.ausschreiben.de/online/usr/view.php?mode=link&tb=rathscheck_fassade&url=https://www.rathscheck.de/service/kontakt-beratung)

**02.0001 Verschalte Fassadenfläche in Gezogener Deckung (Hochformat) eindecken**
Verschalte Fassadenfläche mit säurefestem Schiefer, Qualität InterSIN (in den Codestufen W1, S1, T1), in Gezogener
Deckung (Hochformat), Schiefergröße '.........' cm, mit
mindestens 40 mm Höhen- und Seitenüberdeckung, unter
Verwendung von mindestens '.........' Stück
'.........'.nach den Fachregeln des ZVDH eindecken. Die
Fassadenfläche ist vor der Eindeckung einzuteilen und abzuschnüren.
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Menge: 0,000 m²

**02.0002 Seitliche An- und Abschlüsse + Innen- und Außenecken herstellen**
Seitliche An- und Abschlüsse, Innen- und Außenecken
als auslaufender Ort oder als aufgelegter Ort
(Strackort) nach den Fachregeln des ZVDH mit
mindestens 2 cm Überstand herstellen.
Menge: 0,000 m

**02.0003 Untere Abschlüsse fachgerecht herstellen**
Untere Abschlüsse, z.B. Sockel oder Fensterstürze als erste Gebindereihe mit Ansetzersteinen mit mindestens 20 mm, höchstens jedoch 50 mm Überstand fachgerecht herstellen. Im Preis enthalten ist das Liefern und Anbringen einer 5 mm / 20 mm Latte zum Unterlegen.
Menge: 0,000 m

**02.0004 Obere waagerechte Abschlüsse fachgerecht herstellen**
Obere waagerechte Abschlüsse unterhalb von
Fensterbrüstungen, Attikaabdeckungen und
Dachüberständen fachgerecht herstellen.
Menge: 0,000 m

**02.0005 Obere schräge Abschlüsse fachgerecht herstellen**
Obere schräge Abschlüsse z.B. unterhalb von geneigten
Dachflächen fachgerecht herstellen.
Menge: 0,000 m
